# Gymnasium Otto-Pankok-Schule
Angebotsaufforderung (GAEB DA XML 3.2, DA83)
Projekt: 15132
Währung: EUR
Vergabeart: Beschränkte Ausschreibung
Erstellt mit: GXML Toolbox V3.3 R20220330, ORCA AVA 25.0.5 - Professional Edition 25.00.05, 04.12.2024

## ALLGEMEINE VORBEMERKUNGEN (AVB)
ALLGEMEINE VORBEMERKUNGEN

Die Ausschreibung ist eine öffentliche Ausschreibung. Es gelten die Angebotsbedingungen nach
VOB Teil A (EU) in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Leistungen für die Herstellung eines neuen Bodenbelags aus Betonwerkstein im Innenbereich des Schul-Hauptgebäudes. Hierzu gehören das ebenerdige Verlegen von Betonwerksteinplatten einschließlich Sockelausbildung, das Herstellen/Fortführen von Bauwerks- und Belagsfugen sowie -abschlüssen, in Einzelbereichen das Verlegen im Gefälle und als Stufenbelag. In Zugangsbereichen sind neue Sauberlaufzonen in den neue Belag zu integrieren. Teilbereiche der Verkehrsfläche sind mit speziellen oberflächenstrukturierten Platten als Bodenleitsystem (Barrierefreiheit DIN 18040-1) auszustatten.
Abschliessend sind die fertiggestellten Belagsflächen grundzureinigen und mit einer Schutzlage für die andauernden Ausbauarbeiten zu schützen.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist in den Osterferien 2024 (Anfang April 2024) geplant. Zunächst finden Entkernungsarbeiten und kleinere Schadstoffsanierungsarbeiten statt. In Folge werden Rohbaueingriffe vorgenommen und die Arbeiten der TGA beginnen parallel mit zeitlichem Versatz. Der Innenausbau beginnt nach der Entkernung ca. Dezember 2024, der Abschluss ist bis Dezember 2025 geplant. Die Fertigstellung und Inbetriebnahme des Gebäudeabschnitts ist über den Jahreswechsel 2024/2025 vorgesehen. In Folge werden im Nachgang die schulische Einrichtung und Ausstattung erstellt.

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn/Vorlauf:  ab 19.05.2025
- Ausführungszeitraum:  ab 30.06.2025 (± 2 Wochen nach Abstimmung mit dem AG)
  bis 22.08.2025 (Fertigstellung gereinigt)

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Grundrisse:
- 03_431_Ausführung_A_00_HGB_1-100_g Grundriss EG Hauptgebäude.pdf

04 Bodenspiegel:
- 04_431_Ausführung_A_00_HGB_1-100_g Bodenspiegel EG Hauptgebäude.pdf

05 Details:
- 05_431_Ausführung_A_DT 06.5.01_1-5_- Bodenaufbauten mit Sockeln HGB.pdf
- 06_431_Ausführung_A_Ü41_RAMPE_1-50_- Ü41_Übersicht Rampe HGB.pdf
- 07_431_Ausführung_A_DT 06.5.04_1-5_- Gebäudetrennfuge.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt auf allen Geschossen vom EG bis ins 6.OG. Der umfangreichste Anteil der Arbeiten fällt im EG an, da hier ein Großteil des Bodenaufbaus neu ausgebildet wird.
Die Erschliessung der Obergeschosse erfolgt hauptsächlich über das zentrale Treppenhaus 5 gem. beiliegenden Grundrissplänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung

Die Unterlagen variieren gewerkespezifisch, es können weitere Dokumente erforderlich werden.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Bei der Ausführung sämtlicher Arbeiten sind Zwangsschnittstellen durch Gewerkeüberschneidungen (z.B. mit Gewerken Trockenbau, Estrich, Innentüren, Sanitär/Heizung/Lüftung etc.) zu minimieren.
Der Arbeitsbereich des AN liegt ausschließlich im Erdgeschoss und beinhaltet die Hauptverkehrsflächen (Flure, Durchgänge, Teilbereiche Treppenhäuser). Daher muss die  Ausführung mind. in 2 bis 3 Teilabschnitten bzw. mehreren Anläufen erfolgen, um temporär die erforderliche Verkehrsfläche für den fortlaufenden  Baustellenbetrieb sicherzustellen. Dies ist zwischen AN und AG von Beginn an und fortlaufend gemeinsam abzustimmen. In Einzelbereichen (z.B. Randanschlüsse, Übergänge oder Wandsockel) sind Aussparungen durch bauseitige Arbeiten sehr warscheinlich, welche nachträglich fertiggestellt werden müssen. Dies bedeutet für den AN erhöhte Abrufbereitschaft für kleinere Teilbearbeitungen.
Profile für Gebäudedehnfugen (Aluwinkel mit Gummidichtung) werden auf der Bodenplatte montiert. Die Ausführung erfolgt bauseitig bereits durch das Estrichgewerk.
Fertige Flächenabschnitte sind umgehend besenrein zu reinigen und zu schützen. Die Grundreinigung und Erstpflege erfolgen als abschließende Maßnahmen vor der Abnahme.
Insgesamt ist eine enge Abstimmung mit dem AG erforderlich.

Bauseitige Vorleistungen (grob):
- Rohbauarbeiten
- Putz-/Trockenbau-/Estricharbeiten im Verlegebereich

Alle Arbeiten erstrecken sich über den Ausführungszeitraum gem. dem Abschnitt Termine und sind vor Beginn sowie im Verlauf der Arbeiten weiter mit dem AG abzustimmen bzw. zu detaillieren. Zwischen den abgestimmten Bearbeitungsabschnitten können sich unterschiedlich lange Zeiträume ergeben.
Die obigen Angaben sind durch den AN logistisch sowie kalkulatorisch zu berücksichtigen und in die EP seines Angebots mit einzukalkulieren.

## 372 Betonwerkstein (HG)

### Titel 01 Untergrundvorbehandlung

**01.001 Randdämmstreifen abschneiden**
Randdämmstreifen oberhalb von Estrich bzw. Plattenbelag
abschneiden, aufnehmen und entsorgen.
Menge: 290,000 m

**01.002 Reinigung des Untergrundes**
Reinigen der Verlege-Untergründe von grober Verschmutzung und haftungsmindernden Stoffen.
Der Untergrund muss raumbeständig, fest und sauber sein
(staubfrei, frei von haftmindernden Stoffen wie Wachs, Farbschichten o.ä).

Anfallender Schutt wird Eigentum des Auftragnehmers und ist aufzunehmen, abzutransportieren und fachgerecht zu entsorgen, inkl. Gebühren.

Einbauort: im gesamten Verlegebereich (EG) gem. Grundriss/Bodenspiegel
Menge: 411,000 m²

**01.003 Grundierung**
Aufbringen einer Grundierung auf Kunstharzbasis,
auf Boden- und Sockelflächen,
als Vorbehandlung für die Aufnahme des nachfolgenden Dünnbettmörtels und Werksteinbelags.

Ausführung und Material gemäß Herstellervorgabe.

Untergründe
Boden: neuer Zementestrich (auf Trennlage)
Wand/Sockel: KZ-Putz, GK-Bauplatte, Beton (z.B. Stützen)

Einbauort: im gesamten Verlegebereich (EG) gem. Grundriss/Bodenspiegel
Menge: 411,000 m²

**01.004 Sauberlaufzone, Estrichbeschichtung, 2k-Epoxidharz, d= bis 2 mm**
Beschichtungssystem auf Bodenflächen, aufgehender Anschlussfuge und seitlichen Kanten der ausgesparten Bereiche für die nachbeschriebenen Sauberlaufzonen,
zum Schutz des Estrichs und Bodenbelags vor Wassereinwirkung.

System-Eigenschaften
- 2k-Epoxidharz basiert
- emmissionsminimiert
- diffusionsfähig
- mechanisch hoch belastbar
- chemikalienbeständig
- temperaturbeständig
- geeignet für Heizestrich/Fußbodenheizung
- Dicke: bis ca. 2,0 mm (siehe unten)
- bauaufsichtl. zugelassen mit Nachweis
- geeignet für die Abdichtung von Innenräumen nach DIN 18534
- Farbe: steingrau, standard gem. Hersteller

Der Einbau erfolgt in 2 Einzelflächen, ca. 3,5 und 7,5 m².
Die System-Schichtdicke ist gem. Hersteller und so zu wählen, dass Sauberlaufmatte und -rahmen bündig mit der Oberkante des Betonwerksteinbelags abschließen.

Dicke Bodenbelag, gesamt:
- ca. 25 mm (3-5 mm Kleber, 20 mm Betonwerkstein)

Untergrund:
- neuer Zementestrich (Oberfläche gerieben), geschnittene Betonwerkstein-Kanten

(Hinweis als Kalkulationsgrundlage: pro m² Fläche fallen in etwa 1,8 m Kante an)

Es sind alle herstellerseitig notwendigen und systemkonformen  Grundierungs-, Spachtel-, Mörtel- oder sonstige Beschichtungslagen und -bestandteile mit einzukalkulieren.

Alle Angaben des AUSFÜHRUNGSHINWEIS: SAUBERLAUFZONEN 0001 (siehe nächsten LV-Abschnitt)  sind zu berücksichtigen und mit einzukalkulieren.

Einbauorte: Treppenhaus 4 und 5 gem. Grundriss/Bodenspiegel
Menge: 11,000 m²

*Hinweis: [Bestandsanschluss]*
In den Übergangsbereichen von neuen an vorhandene Bodenbeläge sind infolge des bauseitigen Abbruchs sowie in Abhängigkeit der Estricharbeiten zusätzliche Bearbeitungsschritte erforderlich.

Die Übergangsbereiche befinden sich jeweils im Treppenhaus 4 und im Durchgang zum Treppenhaus 1.

**01.005 Vorh. Betonwerksteinbelag schneiden**
Vorh. Bestandsbelag aus Betonwerkstein einschneiden,
zur Ausbildung einer geraden und vertikalen Anschluss-/Fugenkante zum Bestandsbelag.

Ort: Treppenhaus 1 und 4 im EG gem. Grundriss/Bodenspiegel
Menge: 15,000 m

**01.006 Vorh. Betonwerksteinbelag ausbauen**
Bestandsbelag aus Betonwerkstein ausbauen,
(z.B. 1-reihig) inkl. Kleberschicht in Einzelflächen,
Schutt aufnehmen sowie entsorgen.

Die Trennung zu Bestandsflächen erfolgt mittels geradem Trennschnitt im vorhandenen Fugenverlauf.
Verbleibende Oberflächen sind für anschließende Neuverlegung/Maßnahmen verlegefertig vorzubereiten (lose Kleber- oder Fugenmörtelreste entfernen, Fläche entstauben und grundieren).

Plattenformat: ca. 300 x 300 x 20 mm

Zur Ausbildung eines einheitlichen Belagsübergangs (Fugenschnitt/Verlegeverband) zu Bestandsflächen,
infolge bauseitiger Abbrucharbeiten.

Ort: Treppenhaus 1 und 4 im EG gem. Grundriss/Bodenspiegel
Menge: 8,000 m²

**01.007 Ausgleichsmörtel, d >5 bis 50 mm**
Ausgleichsmörtel verlegen,
zum Höhenausgleich des Verlegeuntergrunds,
bei groben Ausbrüchen bzw. abweichender Estrichhöhe,
Ausführung gem. Herstellervorgabe.

Flächen-Nutzlast: ca. 3 kN/m²
Dicke: 5 bis 50 mm

Ort: Treppenhaus 1 und 4 im EG gem. Grundriss/Bodenspiegel
Menge: 6,000 m²

**01.008 Feinspachtelung, bis 5 mm**
Herstellen einer Feinspachtelung,
als Ebenheitsausgleich,
auf Bodenflächen oder Wänden im Sockelbereich,
Ausführung gem. Herstellervorgabe.

Dicke: bis 5 mm

Ort: Treppenhaus 1 und 4 im EG gem. Grundriss/Bodenspiegel, sonstige nach Erfordernis
Menge: 6,000 m²

**01.009 Risse schliessen**
Risse in vorhandenem Estrich bzw. Mörtelbett verschließen,
Estrich quer zum Riss einschneiden,
Rissfuge staubrei ausbürsten,
Stahlklammer einlegen,
mit Gießharz oberflächeneben vergießen,
frische Oberfläche mit Quarzsand im Überschuss abstreuen.

Ort: Treppenhaus 1 und 4 im EG gem. Grundriss/Bodenspiegel
Menge: 10,000 m

### Titel 02 Sauberlaufzonen

**Ausführungsbeschreibung 1 AUSFÜHRUNGSHINWEIS: SAUBERLAUFZONEN**
*AUSFÜHRUNGSHINWEIS: SAUBERLAUFZONEN*
Liefern und Einbauen von Sauberlaufzonen,
im Innenbereich, bestehend aus Matten aufrollbar,
inkl. Edelstahl-Einlegerahmen,

Alle Sauberlaufzonen sind auf Grundlage der beigelegten Pläne (Grundrisse, Übersicht Bodenflächen) herzustellen.

Die geplanten Flächen sind vor der Verlegung der Bodenplatten einzumessen und anschließend auszusparen - gerade und rechtwinklig. Nach  Verlegung der Bodenplatten ist der Untergrund  einschließlich der aufgehenden Kanten mit einer  Schutzbeschichtung zu versehen (Beschichtung: siehe Vorpositionen im Abschnitt Untergrundvorbereitung).
Der Einbau der Matten-Rahmen erfolgt anschließend..

Rahmen
- Edelstahl, rechteckig, geschweißt
- nach Einbaulage mit mehreren Feldern gem. Positionsbechreibung
- einzelne Rahmenelemente: außen L-Profil, innen T-Profil, ca. 20 x 20 mm, t=3 mm, Ecken auf Gehrung, verschliffene Schweißnähte
- oberflächenbündig / in Bodenbelag (Betonwerkstein) eingelassen
- Befestigung: kraftschlüssig auf Estrich geklebt oder gedübelt

Matte
- aufrollbar
- austauschbar, hochabsorbierend
- Rauhaarripsstreifen in Alu-Trägerprofil
- integrierte Mikrokratzkante
- unterseitige Trittschalldämmung
- aufgezogen auf korrosionsgeschützte Hochfestigkeitsseile
- Mattenhöhe: ca. 17 mm
- Farbe: anthrazit/Alu natur bzw. nach Angabe AG
- Abmessungen: gem. Positionsbeschreibung
- Raddruckbelastung: bis 20000 N (Grundfläche des Lastwürfels nach DIN 1072= 200 x 260 mm = 520 cm² 20.000 N : 520 cm²= 39 N/cm²)

**02.001 Sauberlaufzone, ca. 4400 x 1600 mm (Eingang/Treppenhaus 5)**
*** Bezugsbeschreibung
Sauberlaufzone,
bestehend aus Rahmen mit 3 Feldern und 3x Einlegematte

Abmessungen gesamt:
Breite: ca. 4400 mm
Länge: ca. 1600 mm

Alle Angaben des AUSFÜHRUNGSHINWEIS: SAUBERLAUFZONEN (A0001) sind zu berücksichtigen und mit einzukalkulieren.

Einbauort: Treppenhaus 5 (Eingang) gem. Grundriss
Menge: 1,000 St

**02.002 Sauberlaufzone, ca. 1600 x 2100 mm (Zugang/Treppenhaus 4)**
*** wie Position 02.001
einteilig (1Feld)

Abmessungen
Breite: ca. 1600 mm
Länge: ca. 2100 mm

Einbauort: Treppenhaus 4 gem. Grundriss
Menge: 1,000 St

### Titel 03 Bodenflächen

**Ausführungsbeschreibung 2 AUSFÜHRUNGSHINWEIS: BODENFLÄCHEN**
*AUSFÜHRUNGSHINWEIS: BODENFLÄCHEN*
Liefern und Verlegen von Betonwerksteinbelag gem. DIN V 18500 - EN 13748-1, auf Bodenflächen in  Innenräumen, inkl. Sockelleiste.

Zusammenhängende Flächen sind in einer gleichmäßigen Optik herzustellen (Materialgüte, Fugenschnitt).

Sämtliche Belagsprodukte (Boden-/Sockel-/Rillen-/Noppenplatten, Treppenstufen) sind herstellereinheitlich und -konform anzubieten.

Produktempf.: EUVAL Grebi 92.80 oder gleichwertig

Sofern abweichend der Produktempfehlung ein anderes Fabrikat angeboten wird, ist durch den AN die Gleichwertigkeit der Plattenbeläge hinsichtlich dessen Farbton und Terrazzo-Optik (Körnung) zu gewährleisten.

Allg. Eigenschaften
- Typ: einschichtig
- Formate: quadratische Bodenplatten, rechteckige  Sockelleisten; bzw. gem. Positionsbeschreibung
- Oberfläche: Sichtflächen feingeschliffen
- Rutschhemmung: R9
- Härteklasse: I, DIN EN 13748-1

Optik
grau, mit Marmorgranulate in gleichmäßiger  Körnung mit  weißem Zement, passend zum Bestand (Foto)
Biegezugfestigkeit: ca. 8,5 N/mm², DIN EN 13748-1

(Beispielfoto Bestand/fertiger Bauabschnitt)
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
Verlegung
Die Verlegung erfolgt im Dünnbettverfahren nach DIN 18157 mit Hilfe eines geeigneten hydraulischen Dünnbettmörtels gemäß DIN EN 12004, weitgehend vollflächig auf vorbearbeitetem Untergrund (Grundierung), durchlaufend im Fugenschnitt,
Fugenkammern sind sorgfältig auszukratzen.

- Verlege-Verband: Kreuzverband

Verfugung
Die Verfugung des Belages erfolgt mit einem hydraulischen Fertigfugenmörtel nach EN 13888 minimum Typ CG2.
Das Verfugen ist in die jeweiligen EPs mit einzukalkulieren.

- Fugenfarbe: hellgrau bzw. nach Wahl des AG
- Fugenbreite: 3 mm

Untergründe
Boden: neuer Zementestrich auf Trennschicht
Wand: Putz gipsbasiert, GK-Bauplatte, Beton

Sonstiges
- Türen sind generell auf Raumseite angeschlagen, die Verlegung erfolgt einschl. des Schwellenbereichs
- Schnitt- und Anpassarbeiten an den Baukörper (z.B. Wand,  Rand, Türschwellen) und Einbauteile sind in die jeweilige Position mit einzukalkulieren und werden nicht gesondert vergütet.

**03.001 Betonwerkstein-Platten, 300 x 300 x 20 mm, R9**
*** Bezugsbeschreibung
Betonwerkstein-Platten auf Bodenflächen in Flurbereichen.

Untergrund: neuer Zement-Estrich auf Trennschicht
Format: ca. 300 x 300 mm
Plattenstärke: 20 mm (einschichtig)

Alle Angaben des AUSFÜHRUNGSHINWEIS: BETONWERKSTEIN 0002 sind zu berücksichtigen und mit einzukalkulieren.

Einbauort: Flur HM, Flur (inkl. Vorflurbereich vor Aufzug), Flur Verwaltungsbereich, Treppenhaus 1/4/5 im EG gem. Grundriss/Bodenspiegel
Menge: 372,000 m²

**03.002 Betonwerkstein, Sockelleiste, 300 x 70 x 10 mm, grau**
*** wie Position 03.001
als passende Sockelleiste zum Bodenbelag der Vorposition, Ansicht und Oberseite geschliffen und gefast.

(Keine Schnittkanten/-flächen im Sichtbereich)

Untergrund: Putz gipsbasiert, GK-Bauplatten, Beton
Sockelhöhe: ca. 70 mm ü. OKFF
Format: ca. 300 x 70 x 10 mm

Hinweis:
In Einzelbereichen (z.B. Leibungen, Zargenanschluss o.ä.) ist die temporäre Aussparung von Sockelleisten sehr warscheinlich. Das Anarbeiten erfolgt nachträglich separat gem. Folgeposition.
Die Beurteilung erfolgt örtlich gemeinsam mit dem AG.
Menge: 256,000 m

**03.003 Betonwerkstein, Sockelleiste, Stütze 300/450 mm, grau**
*** wie Position 03.001
als passende Sockelleiste zum Bodenbelag der Vorposition,
um raumseitige Stütze herum,
Ansicht und Oberseite geschliffen und gefast.

(Keine Schnittkanten/-flächen im Sichtbereich)

Untergrund: GK-Bauplatte, Beton
Sockelhöhe: ca. 70 mm ü. OKFF
Querschnitt Stütze: ca. 300 x 450 mm
Menge: 1,000 St

**03.004 Mehraufwand Verlegen im Gefälle**
Mehraufwand für das Verlegen des vorbeschriebenen  Betonwerksteinbelags 03.001 im Gefälle,
in 2 Einzelflächen.

Gefälle: ca. 6%

Einbauort: Flur (Rampe/Durchgangsbereich Treppenhaus 1) gem. Grundriss/Bodenspiegel
Menge: 13,000 m²

**03.005 Mehraufwand Schachtabdeckung auslegen, 500x500 mm, inkl. Mörtelbett**
Mehraufwand für das passgenaue Verlegen des vorbeschriebenen Betonwerksteinbelags 03.001 in quadratische Revisionsschacht-Abdeckung,
Mörtelbett höhengerecht einbauen,
Plattenbelag zuschneiden und passgenau verlegen.

Der Fugenschnitt/Verlegeverband ist zu berücksichtigen.

Revisionsschacht: Edelstahl-Wanne (bauseitig)
Abm.: ca. 500 x 500 mm
Dicke Mörtelbett: ca. 50 mm

Einbauort: Flur (Rampe/Durchgangsbereich Treppenhaus 1) gem. Grundriss/Bodenspiegel
Menge: 1,000 St

*Hinweis: [Sonstiges]*

**03.006 Plattenbelag nachträglich anarbeiten, b= ca. 0,50 m (Aussparung/Anschluss )**
Passgenaues Anarbeiten des vorbeschriebenen Betonwerksteinbelags 03.001,
an ausgesparte Bereiche wie Einbauteile, Randanschlüsse, Übergänge,
z.B. an die Rahmen der Sauberlaufzonen, Schachtabdeckung, GK-Abkastungen, bauseitige Gebäudefugenprofile o.ä..

Breite: bis 50 cm

(Kalkulationshinweis: reiner Mehraufwand, kein Material)

Einbauorte: vereinzelt in Eingang, Fluren, an Stütze, sowie sonstige im gesamten Verlegebereich gem. Grundriss/Bodenspiegel
Menge: 60,000 m

**03.007 Sockelleisten nachträglich anarbeiten, Einzellänge: ca. 0,50 m**
Mehraufwand für das nachträgliche Fertigstellen ausgesparter Sockelleisten-Bereiche

Teillänge: bis ca. 0,50 m

(Kalkulationshinweis: reiner Mehraufwand, kein Material)

Einbauorte: Leibungen, Tür-/Aufzugszargen o.ä. im gesamten Verlegebereich gem. Grundriss/Bodenspiegel
Menge: 70,000 St

### Titel 04 Leitsystem

**Ausführungsbeschreibung 3 AUSFÜHRUNGSHINWEIS: BODENLEITSYSTEM**
*AUSFÜHRUNGSHINWEIS: BODENLEITSYSTEM*
Herstellen eines taktilen Bodenleitsystems nach DIN 32984 und DIN 18040-1 als Teil der Barrierefreiheit im Gebäude,
in Belagsfläche integriert,
auf Grundlage der beiliegenden Grundrisse/Bodenspiegel.

Das Leitsystem besteht aus Betonwerksteinplatten mit  Relief-Oberflächen (gerade Leitstreifen als eingelassene Rillen, diagonale und geradlinig angeordnete Noppen)

Boden-/Rillen- und Noppenplatten sind systemkonform zu den vorbeschriebenen Bodenplatten sowie in einheitlicher Optik mit dem umgebenden Bodenbelag herzustellen.

Allg. Eigenschaften
- Typ: einschichtig
- Format: Bodenplatten, quadratisch/rechteckig, mit Oberflächenstruktur
- geschliffene Kanten
- Rutschhemmung: R9

- Platten-Eigenschaften/-Material und -Optik gem. Ausführungshinweis 0002

Verlegung
Die Verlegung erfolgt im Dünnbettverfahren nach DIN 18157 mit Hilfe eines geeigneten hydraulischen Dünnbettmörtels gemäß DIN EN 12004, weitgehend vollflächig auf vorbearbeitetem Untergrund (Grundierung),
Fugenkammern sind sorgfältig auszukratzen.

- Einbaulage: nach Planvorgabe

Verfugung
Die Verfugung des Belages erfolgt mit einem hydraulischen Fertigfugenmörtel nach EN 13888 minimum Typ CG2.
Das Verfugen ist in die jeweiligen EPs mit einzukalkulieren.

- Fugenfarbe: grau bzw. nach Wahl des AG
- Fugenbreite: 3 mm

Untergründe
Boden: neuer Zementestrich auf Trennschicht

Sonstiges
Schnitt- und Anpassarbeiten sind in die jeweilige Position mit einzukalkulieren und werden nicht gesondert vergütet.

**04.001 Leitstreifen, Rillenplatte, 300 x 300 x 20 mm, R9**
Leitstreifen nach Planvorgabe herstellen,
Betonwerksteinplatten mit Relief-Oberfläche,
längs angeordnete Rillenstruktur.

Untergrund: neuer Zement-Estrich auf Trennschicht
Format: ca. 300 x 300 mm
Plattenstärke: 20 mm (einschichtig)

Alle Angaben des AUSFÜHRUNGSHINWEIS: BETONWERKSTEIN 0003 sind zu berücksichtigen und mit einzukalkulieren

Einbauort: Treppenhaus 5 und angrenzender Flur vor Aufzug im EG gem. Grundriss/Bodenspiegel
Menge: 12,000 m

**04.002 Aufmerksamkeitsfeld, Noppenplatte (gerade), quadratisch, ca. 0,8 m²**
Aufmerksamkeitsfeld nach Planvorgabe herstellen,
Betonwerksteinplatten mit Relief-Oberfläche,
gerade/orthogonal angeordneten Noppen,
als Aufmerksamkeitsfeld (Abzweig) bei Richtungsänderung.

Funktion: Aufmerksamkeitsfeld Abzweig
Feldgröße: 0,90 x 0,90 m, bzw. gem. Bodenspiegel

Alle Angaben des AUSFÜHRUNGSHINWEIS: BETONWERKSTEIN 0003 sind zu berücksichtigen und mit einzukalkulieren

Einbauort: Treppenhaus 5 und angrenzender Flur vor Aufzug im EG gem. Grundriss/Bodenspiegel
Menge: 2,000 St

**04.003 Aufmerksamkeitsfeld, Noppenplatte (diagonal), rechteckig, ca. 1,2 m²**
Aufmerksamkeitsfeld nach Planvorgabe herstellen,
Betonwerksteinplatten mit Relief-Oberfläche,
diagonal angeordneten Noppen,
als Aufmerksamkeitsfeld (Gefahr/Hindernis) vor Treppenstufenauf-/abgängen.

Funktion: Aufmerksamkeitsfeld Gefahr
Feldgröße: 0,60 x 2,00 m, bzw. gem. Bodenspiegel

Alle Angaben des AUSFÜHRUNGSHINWEIS: BETONWERKSTEIN 0003 sind zu berücksichtigen und mit einzukalkulieren

Einbauort: Treppenhaus 5, Flur (2x Durchgang zum benachbarten Gebäudeabschnitt Forum) im EG gem. Grundriss/Bodenspiegel
Menge: 3,000 St

### Titel 05 Treppenstufen

**Ausführungsbeschreibung 4 AUSFÜHRUNGSHINWEIS: TREPPENSTUFEN**
*AUSFÜHRUNGSHINWEIS: TREPPENSTUFEN*
Herstellen von Treppenbelag aus Betonwerkstein,
auf Grundlage der beiliegenden Grundrisse/Bodenspiegel.

Die genaue Länge des Stufenelementes ist durch den AN vor Bestellung/Fertigungsauftrag aufzumessen.

Die Stufenelemente sind in einheitlicher Optik mit dem umgebenden Bodenbelag herzustellen.

Allg. Eigenschaften
Platten-Eigenschaften/-Material und -Optik gem. Ausführungshinweis 0002

Verlegung
Die Verlegung erfolgt auf Mörtelstreifen nach Vorgabe bzw. Montageanleitung des Herstellers.

Untergründe
Boden: vorh. Betontreppe/Bodenplatte

Sonstiges
Schnitt- und Anpassarbeiten sind in die jeweilige Position mit einzukalkulieren und werden nicht gesondert vergütet.

**05.001 Winkelstufe, ca. 2100 x 450 x 40 mm, R9, inkl. Gleitschutz**
*** Bezugsbeschreibung
Treppenstufe aus Betonwerkstein herstellen,
mit werksgefertigtem Winkelstufen-Element,
Vorderseite ohne sichtbare Plattenkanten,
rechtwinklig,
im Innenbereich,
Ausführung gem. Herstellervorgabe

Untergrund: vorh. Betontreppe (Bodenplatte)
Laufbreite/Stufenlänge: ca. 2100 mm

Typ: einschichtig, DIN EN 13748-1
Oberfläche: geschliffen, Vorderkante und 1 Kopf geschliffen
Vorderkante: gefast, ca. 5 mm oder gerundet, r>= 2 mm
Rutschhemmung: R9
Abmessungen: ca. 2100 x 450 mm
Stärke: ca. 40 mm

Kontraststreifen DIN 18040 und Gleitschutz :
- eingelassener Kontraststreifen, 2-seitig
- an Vorderkante oberseitig b>=40 mm, Stirnseite b>=20 mm
- oberseitig mit Korundstreifen
- Farbton: weiss/schwarz, nach Vorabstimmung mit AG

Alle Angaben des AUSFÜHRUNGSHINWEIS: BETONWERKSTEIN 0004 sind zu berücksichtigen und mit einzukalkulieren.

Einbauort: Flurbereich (2x Durchgang zum benachbarten Gebäudeabschnitt Forum, bei Achse J/7-8 und J/12-13) gem. Grundriss/Bodenspiegel
Menge: 6,000 St

**05.002 Stufensockel, l= ca. 525 mm**
*** wie Position 05.001
als seitlicher Stufensockel,
vertikal und horizontal,
seitlich an angrezender Wand, je Stufe/Steigung.

Ansicht, Kopf und Oberseite geschliffen und gefast.

(Keine Schnittkanten/-flächen im Sichtbereich)

Untergrund: Putz gipsbasiert
Sockelhöhe: ca. 70 mm ü. OKFF
Stärke: ca. 10 mm
Stufe: 125 + 400 mm (Stg. 12,5/40 cm)
Sockellänge/Stufe: 525 mm

Kein Kontrast-/Gleitschutz

Einbauort: Flur (2x Durchgang zum benachbarten Gebäudeabschnitt Forum, bei Achse J/7-8 und J/12-13) gem. Grundriss/Bodenspiegel
Menge: 12,000 St

### Titel 06 Fugen/Profile

**06.001 Feldbegrenzungsfuge, V2A**
Herstellen von Feldbegrenzungsfuge,
als Dehnfuge im Belag,
mit geeignetem Metallprofil für die Verlegung im Dünnbett,
bündig mit Oberkante Bodenbelag.

Material: Edelstahl, V2A (Werkstoffgruppe 1.4301)
Fugenbreite: ca. 10 mm
Profilhöhe: ca. 25 mm

Abrechnung je lfdm Fugenlänge,
Versiegelung in sep. Folgeposition.

Hinweis:
Die planerische Festlegung des Fugenverlaufs erfolgt im Zuge der Vorabstimmung zur Ausführung.

Einbauort: im gesamten Verlegebereich (EG) gem. Grundriss/Bodenspiegel
Menge: 40,000 m

**06.002 Belagswechsel-/abschluss, Winkelprofil, V2A**
Herstellen von Belagsabschluss/-wechsel,
mit Trennschiene als Winkelprofil,
für Betonwerksteinbelag im Dünnbett,
bündig mit Oberkante Bodenbelag.

Profil passgenau ablängen und als Abschlussschiene bzw. im Wechsel von Betonwerksteinbelag an andere Bodenbelag  fachgerecht verlegen.

Material: Edelstahl, V2A (Werkstoffgruppe 1.4301)
Profilhöhe: ca. 25 mm
Einzellänge: variierend, zw. 900 - 3300 mm

Die Verarbeitungsrichtlinien des Herstellers sind
einzuhalten.
In Türschwellen sind die Profile unterhalb von Türblättern nach planerischer Vorgabe (Bodenspiegel) herzustellen.

Einbauort: Türöffnungen und Durchgänge im gesamten Verlegebereich (EG) gem. Grundriss/Bodenspiegel
Menge: 39,000 m

**06.003 Nachträgliche Fugenversiegelung, 10 mm i.M.**
Nachträglich Fugenversiegelung herstellen,
in Innenräumen, dauerelastisch,
horizontal und vertikal,
an Sockelleisten, Fugen und sonstigen Anschlüssen,
einschl. Vorreinigung Fugenspalt und Schnur-Hinterfüllung der Fugen.

Fugenfüllstoff: dauerelastisch, fungizid, fungistatisch eingestellt
Breite: 10 mm i.M.

Fugenfarbe: grau (wie Fugenmörtel) bzw. nach Wahl AG

Einbauort: z.B. Sockelleisten, Feldbegrenzungsfugen, Blechzarge Aufzug, Anschluss Gebäudefugen, im gesamten Verlegebereich (EG) gem. Grundriss/Bodenspiegel
Menge: 383,000 m

### Titel 07 Reinigung und temporärer Belagsschutz

**07.001 Grundreinigung**
Grundreinigung sämtlicher Betonwerksteinflächen,
inkl. Treppenstufen, zementschleierfrei
mind. 1x feucht,
mit geeignetem Reinigungsmittel gem. Herstelleranweisung,
Zeitpunkt nach Abstimmung mit dem AG.
Menge: 411,000 m²

**07.002 Imprägnierung / Erstpflege**
Erstpflege/-behandlung sämtlicher Betonwerksteinoberflächen, durch Imprägnieren mit einem geeigneten Oberflächenschutz gem. Herstellerempfehlung.
Menge: 411,000 m²

**07.003 Bodenbelags-Schutz, Hartfaserplatte, d=3mm**
Abdeckung des Betonwerksteinbelages,
als besonderer Schutz während der andauernden Ausbauarbeiten,
liefern, einlagig, horizontal, vollflächig, eben und dichtgestossen sowie verschiebungsfest verlegen.

Material: Hartfaserplatte, 3 mm

Der Rückbau erfolgt separat, nach individueller Terminabstimmung mit dem AG,
Schutzbelag rückstandsfrei lösen, aufnehmen, abfahren und fachgerecht entsorgen.

Einbauort: alle Verlegeflächen, einschließlich Sauberlaufzonen, Treppenstufen und Rampen
Menge: 391,000 m²

### Titel 08 Stundenlohnarbeiten

*Hinweis: HINWEIS: Stundenlohnarbeiten*
Stundenlohnarbeiten stellen keine pauschale Vertrags- und Vergütungsgrundlage für zusätzliche, nicht spezifizierte oder in diesem LV aufgeführte Leistungen dar. Leistungen dieser Art sind über Nachtragsstellung zu erfassen und abzurechnen, insbesondere wenn für auszuführende Arbeiten zusätzlicher Aufwand außer dem Stundenlohn (wie z.B. zusätzl. Material, Gerät oder dergleichen) erforderlich wird.

- Stundenlohnarbeiten dürfen nur auf Anweisung, bzw. nach Freigabe des Auftraggebers oder eines Bevollmächtigten ausgeführt werden.

- Stundenlohnarbeiten werden generell nur bei unvorhergesehenen und mengenmäßig nicht erfassbaren Leistungen ausgeführt.

- Stundenlohnarbeiten können nur dann vergütet werden, wenn sie als solche vor ihrem Beginn ausdrücklich vereinbart worden sind.

- Die vom Auftragnehmer bzw. seinem Bevollmächtigten unterschriebenen Stundenlohnarbeiten müssen für jeden Kalendertag getrennt ausgestellt sein und sind der Bauleitung in doppelter Ausfertigung zur Anerkennung vorzulegen.

- Nachträglich bzw. rückwirkend eingereichte Stundenlohnberichte werden nicht anerkannt.

- Mit der Unterzeichnung der Stundenlohnberichte erklärt die Bauleitung lediglich, dass die Arbeiten erbracht worden sind. Ergibt eine spätere Nachprüfung, dass diese Leistungen im Auftrag enthalten sind und über Einheitspreise abgerechnet werden können, werden sie nicht als Stundenlohnarbeiten vergütet.

- Der Stundenverrechnungssatz gilt unabhängig von der Anzahl der abgerechneten Stunden.

**08.001 Facharbeiter**
Lohnstundenverrechnungssatz eines Facharbeiters, zum Nachweis
Menge: 5,000 h

**08.002 Helfer**
Lohnstundenverrechnungssatz eines Helfers, zum Nachweis
Menge: 5,000 h
